# Muster-Leistungsbeschreibung
Leistungsbeschreibung (GAEB 90, DA81)
Währung: EUR

## SR Floor CR 80 AS
Datum: 12.09.25

### Titel 00001 Allgemeine Hinweise

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zum Einbau von Remmers Crete
Systemen

Die folgende Musterleistungsbeschreibung ist für
die Verwendung in Industrie-, Lager und
Produktionshallen erarbeitet worden und bezieht
sich nicht auf Wohn- und Aufenthaltsräume.

Die angegebenen Verarbeitungshinweise, Werkzeuge
und Verbrauchsangaben können nur als Empfehlung,
die auf eine langjährige Applikationserfahrung
beruhen, angenommen werden und müssen ggfs. Den
örtlichen Gegebenheiten angepasst werden.

Bodenflächen unterliegen einem nutzungsbedingten
Verschleiß. Die Lebensdauer hängt dem entsprechend
im wesentlichen von der individuellen Nutzung ab.
Um den nutzungsbedingten Verschleiß zu reduzieren
und die Lebensdauer zu verlängern, sind
Bodenflächen einer Grund- und Unterhaltspflege zu
unterziehen. Weitere Hinweise entnehmen Sie bitte
den Remmers Reinigungs- und Pflegehinweisen für
Bodenbeschichtungssysteme.

Die Eignung dieses Systemes ist vom
Auftraggeber/Planer und Auftragnehmer zu
prüfen. Der Einbau von Remmers Crete Systemen
sollten ausschließlich durch zertifizierte
Fachbetriebe
erfolgen.

*Hinweis*
Planungshinweise zum Anschluss an das
Erdausgleichspotential

Bei Verwendung des Remmers Epoxy Conductive als
Querleitschicht ist darauf zu achten, dass der
Abstand von keinem Punkte der Fläche mehr als 10 m
zur Kupferlitze bzw. zum Anschluß an das
Erdausgleichspotential beträgt.

Fugen können im Einzelfall durch Leiterschleifen
überbrückt werden.

Weiterhin sind die Kupferlitzen und Anschlüsse so
zu planen, dass diese vor mechanischen
Beschädigungen geschützt sind.

Generell sind mehre Anschlüsse für den Anschluss
an das Erdausgleichspotential zu planen, falls es
zu Abrissen bei mechanischer Beschädigungen
kommen sollte.

Die Planung und der Anschluss an das
Erdausgleichspotential darf nur von entsprechenden
Fachkräften durchgeführt werden.

### Titel 00002 Beschichtungsarbeiten

**00002.0001 Hinweise zum Setzen von Verankerungsschnitte im Untergrund**
Verankerungsschnitte an allen Rändern und Kanten
ausbilden. Dies gilt auch im Umfeld von
Einbauteilen wie Rinnen und Bodeneinläufen sowie
Dehnfugenprofilen. Bei Feldgrössen >100 m² sind
diese mittig mit einem Verankerungsschnitt zu
unterteilen. Die Dimensionierung der
Verankerungsschnitte entspricht generell der
doppelten Belagstärke.

Beispiel:
Bei einer Systemschichtstärke von 3 mm wären
Schnittbreite/tiefe von mindestens 6 x 6 mm
einzuhalten.

**00002.0002 Baustelle einrichten einschließlich Geräte**
Baustelle einrichten, An- und Abfuhr
aller benötigten Materialien, Geräte und
Maschinen. Räumen der Baustelle und
Wiederherstellung aller benutzten
Flächen in den ursprünglichen Zustand
einschließlich notwendiger
Zwischenreinigung.
Einheit: h

**00002.0003 Abklebearbeiten**
Zum Schutz vor Verschmutzungen sind
Türen, Fenster, Fußleisten, Maschinenfundamente,
Regale, Einrichtungsgegenstände mit geeignetem
Klebeband und Folie zu schützen.
Einheit: h

**00002.0004 Untergrunduntersuchung und -prüfung**
Zur Untersuchung sind u.a. durchzuführen:

a) visuell, auf Verschmutzungen, Absandungen und
Risse
b) Abklopfen auf Hohlstellen und Gefügelockerungen
c) Messen der Druck- und Haftzugfestigkeiten
d) Messen des Feuchtigkeitsgehaltes

Zusätzliche Arbeiten, wie z. B. das Ausbessern von
Fehl- und Schadstellen, beschädigten Kanten, das
Verfüllen von Rissen im Untergrund oder das
Arbeiten unter erschwerten Bedingungen
(Hindernisse, Nachtarbeit etc.) sind vor Beginn
der Arbeiten durch das ausführende Unternehmen vor
Ort zu beurteilen und ggfs. in das Angebot mit
aufzunehmen.
Einheit: m2

**00002.0005 Vorbehandlung mit geeigneten Mitteln, vorzugsw. mittels Strahlen**
Untergrundvorbehandlung mit geeigneten
Mitteln, vorzugsweise mittels
Stahlkugelstrahlverfahren, zur Erzielung
eines tragfähigen, sauberen und
tragfähigen Untergrundes, frei von
haftungsmindernden Schichten.
Mittels Industriestaubsauger ist der
Untergrund staubfrei herzustellen. Der
Untergrund muss nach der
Untergrundvorbehandlung zur Beschichtung
geeignet sein.
Einheit: m2

**00002.0006 Grundieren mit einemPUR-Betonbindemittel**
Grundieren der vorbereiteten, sauberen und
saugfähigen Beton bzw. Estrichflächen mit
Remmers Crete TF 60, einem lösemittelfreien,
pigmentierten, mechanisch, chemisch sowie
thermisch hoch belastbaren, gefüllten,
mehrkomponentigen Beschichtungssystem auf
Polyurethanbetonbasis.

Das Material wird in geeigneter Weise, z. B. mit
einem Gummischieber auf der Fläche verteilt und
sofort im Anschlussmit einer Epoxyrolle
sorgfältig in den Untergrund eingearbeitet.

Produktanforderungen:
SR - B1,5 - AR1 - IR4

Verbrauch:
mind. 0,4 kg/m² Remmers Crete TF 60
9,5 kg Crete TF 60  zzgl. 0,5 kg Colorpaste
<Farbton nach Wahl des AG>
Einheit: m2

**00002.0007 Leitset zum Herstellen der Verbindung zw. AS-Boden und der Gebäude-Erdung**
Zunächst bauseits Grundierung und optional
Kratzspachtelung liefern und herstellen.
Dann Platzierung des/der Leitsets
- Loch mit Ø 8 mm und mind. 50 mm tief bohren,
Bohrstaub entfernen, Dübel S8 bündig setzen,
-Innensechskantschraube M6 mit Imbusschlüssel in den
Dübel schrauben, bis sie 15 mm herausragt  - die
Unterlegscheibe Ø55mm über die Innensechskantschraube
legen,
-Kupferlitze rechts und links neben die
Innensechskantschraube auf die Unterlegscheibe Ø55mm
kleben
-Unterlegscheibe Ø30 mm muss die beiden Kupferlitzen
auf die darunterliegende Unterlegscheibe
drücken -Schlauchstück auf die Innensechskantschraube
bis zur Sechskantmutter aufschieben.

Anschließend Leitfilm und AS-/ESD-konforme Schutz-
bzw. Nutzbeschichtung herstellen (gesonderte
Positionen)

-Nach dem aushärten das Schlauchstück entfernen
-Erdungskabel mittels Kabelschuh an der Gewindestange
anlegen
-Selbstsichernde Mutter aufsetzten und festziehen
- Kabelkontakte an fachkundigen Elektroinstallateur zur
Herstellung der ihm obliegenden Anschlussarbeiten
übergeben.

Verbrauch:
mind. 2-3 Remmers Leitsets <4933>
(je Gebäude + Flächengröße der leitfähigen
Bodensysteme)
Einheit: St

**00002.0008 Kupferlitze - selbstklebende Kupferbänder**
Liefern und herstellen einer Erdung für ableitfähige
bzw. ESD-fähige Beschichtungssysteme.

In Abhängigkeit der Flächegröße und -form
sind, nach klebfreiem Erhärten der
vorangegangenen Schicht, ausreichend
Erdungselemente bestehend aus Leitsets und Kupferlitze
aufzubringen. Es ist zu gewährleisten, dass kein Punkt
der Fläche mehr als 10 m von einem Erdungspunkt oder
einer damit verbundenen Kupferlitze entfernt ist.

Der Anschluss an den Potentialausgleich muss durch
einen autorisierten Fachbetrieb
erfolgen.

Verbrauch:
ca. 0,1-0,5 m/m² Remmers Kupferlitze
mind. 2-3 Remmers Leitsets je nach Raumabmessungen
Einheit: lfm

**00002.0009 Epoxy Conductive LE**
Vorbereitung: Auf vorbereiteten aber bereits klebfreien
Untergründen sind in Abhängigkeit der Flächegröße
und -form ausreichend Erdungselemente und ggfs.
Kupferlitze aufzubringen.

Aufbringen einer leitfähigen
Zwischenschicht, nach klebfreiem
Erhärten der vorangegangenen Schicht
jedoch innerhalb von 48 Std., aus Remmers
Epoxy Conductive LE, einem wasseremulgierbaren,
gefüllten, elektrisch leitfähigen,
zweikomponentigen Epoxydharz. Das
Material wird in geeigneter Weise, z. B.
mit einem gezahnten Gummischieber
gleichmäßig auf der Fläche verteilt und
sofort im Anschluss mit einem Farbroller
sorgfältig nachgerollt.

Nach dem klebfreien Erhärten ist ein
Leitfähigkeitsmessprotokoll unter Angabe der
Temperatur und rel. Luftfeuchtigkeit anzufertigen.

Verbrauch:
ca. 0,10 - 0,15 kg/m² Remmers Epoxy Conductive LE
<67011>
Einheit: m2

**00002.0010 Einstreubelag mit einem PUR-Betonbindemittel 3 mm Ceramix Conduct 04/08**
Liefern und Herstellen einer ein abgestreuten
Fließbeschichtung aus einem ableitfähigen,
lösemittelfreien,
pigmentierten, mechanisch, chemisch sowie
thermisch hoch belastbaren, gefüllten,
mehrkomponentigen Beschichtungssystem
auf Polyurethanbetonbasis.

Gewähltes Produkt oder gleichwertig:
Remmers Crete SL 80 AS
Remmers Ceramix Conduct 04/08

Produktanforderungen:
SR - B1,5 - AR1 - IR4

Konformitätsnachweise gemäß
(EG) Nr. 1935/2004, LFGB, BGV sowie IFS-Standard

Emissionsprüfung E 390561-01 (inkl.
DIBT-Systembewertung)

Verbrauch:
ca. 8-10 kg/m² Remmers Crete SL 80 AS
ca. 4,00 kg/m² inkl. Überschuss
Einheit: m2

**00002.0011 Kopfversiegelung mit einem PUR-Betonbindemittel Ceramix Conduct 04/08**
Versiegeln der abgestreuten Basisschicht mit
Remmers Crete TF 60 einem lösemittelfreien,
pigmentierten,mechanisch, chemisch sowie
thermisch hochbelastbaren, gefüllten,
mehrkomponentigen Beschichtungssystem auf
Polyurethanbetonbasis.

Das Material wird in geeigneter Weise, z. B. mit
einem Gummischieber stramm über die
herausstehenden Ceramix-Quarzsandspitzen abgezogen
und sofort im Anschluss mit einer Epoxyrolle
sorgfältig nachgerollt.

Verbrauch:
mind. 0,7 - 0,9 kg/m² Remmers Crete TF 60
<686710 bzw. 686719 je nach Geb.-Schlüssel>
(Farbton nach Wahl des AG)
Einheit: m2
